# Unité eau-eau, pompe à chaleur géothermique, pour chauffage et refroidissement

- Propriété du fichier: CYPE INGENIEROS, S.A.
- Format: FIEBDC-3/2002
- Devise: EUR
- Coûts indirects: 3.00 %
- Frais généraux: 13.00 %
- Bénéfice: 6.00 %
- TVA: 20.00 %

## T Équipements techniques

### TV Climatisation et ventilation

#### TVP PAC et roof-top

**TVP300** U Unité eau-eau, pompe à chaleur géothermique, pour chauffage et refroidissement.
Pompe à chaleur eau-eau, pour chauffage et refroidissement, pour gaz réfrigérant R-290, modèle ecoGEO+ B3 1-6 PRO "ECOFOREST", alimentation monophasée à 230 V, puissance calorifique réglable entre 1 et 6 kW, puissance frigorifique réglable entre 1 et 6 kW, COP 4,3, EER 3,9, dimensions 1060x550x602 mm, puissance sonore 44 dBA, poids 125 kg, avec compresseur scroll avec technologie Inverter Copeland avec moteur électrique à aimants permanents, contrôle Micro PC Carel, pompes de circulation Wilo à vitesse variable et efficience élevée (classe énergétique A), détendeur électronique Carel, échangeurs à plaques Alfa Laval, vase d'expansion de 8 l, groupe de sécurité et kit d'isolation acoustique intégral, avec possibilité de connecter en cascade jusqu'à 3 unités et avec possibilité de gérer jusqu'à 4 surpresseurs, pour un circuit direct et deux circuits avec vanne mélangeuse, avec compteur de consommation électrique et compteur d'énergie avec information du rendement instantané, mensuel et annuel, avec deux sondes d'immersion et sonde de température extérieure, puissance calorifique réglée sur 6 kW, puissance frigorifique réglée sur 6 kW. Totalement montée, connectée et mise en marche par l'entreprise installatrice pour le contrôle de son bon fonctionnement.
Inclut: Implantation de l'unité. Mise en place et fixation de l'unité et de ses accessoires. Connecté aux réseaux de conduction d'eau, électrique et de récupération des condensats. Mise en marche.
Critère pour le métré: Nombre d'unités prévues, selon documentation graphique du Projet.
Critère pour le mémoire: On mesurera le nombre d'unités réellement exécutées selon les spécifications du Projet.

| Code | U | Désignation | Quantité | Prix | Montant |
|---|---|---|---|---|---|
| mt42eco041se | U | Pompe à chaleur eau-eau, pour chauffage et refroidissement, pour gaz réfrigérant R-290, modèle ecoGEO+ B3 1-6 PRO "ECOFOREST", alimentation monophasée à 230 V, puissance calorifique réglable entre 1 et 6 kW, puissance frigorifique réglable entre 1 et 6 kW, COP 4,3, EER 3,9, dimensions 1060x550x602 mm, puissance sonore 44 dBA, poids 125 kg, avec compresseur scroll avec technologie Inverter Copeland avec moteur électrique à aimants permanents, contrôle Micro PC Carel, pompes de circulation Wilo à vitesse variable et efficience élevée (classe énergétique A), détendeur électronique Carel, échangeurs à plaques Alfa Laval, vase d'expansion de 8 l, groupe de sécurité et kit d'isolation acoustique intégral, avec possibilité de connecter en cascade jusqu'à 3 unités et avec possibilité de gérer jusqu'à 4 surpresseurs, pour un circuit direct et deux circuits avec vanne mélangeuse, avec compteur de consommation électrique et compteur d'énergie avec information du rendement instantané, mensuel et annuel, avec deux sondes d'immersion et sonde de température extérieure. (matériau) | 1.000 | 8370.00 | 8370.00 |
| mt37www060f | U | Clapet antipollution de laiton, avec tamis en acier inoxydable avec perforations de 0,5 mm de diamètre, avec filet de 1 1/4", pour une pression maximale de travail de 16 bar et une température maximale de 110°C. (matériau) | 2.000 | 18.67 | 37.34 |
| mt37www050e | U | Manchon antivibration, en caoutchouc, avec filet de 1 1/4", pour une pression maximale de travail de 10 bar. (matériau) | 4.000 | 37.17 | 148.68 |
| mt42www050 | U | Thermomètre bimétallique, diamètre de sphère de 100 mm, avec prise verticale, avec tube plongeur en 1/2", échelle de température de 0 à 120°C. (matériau) | 1.000 | 54.70 | 54.70 |
| mt37sve010e | U | Vanne à sphère en laiton nickelé à visser de 1 1/4". (matériau) | 4.000 | 16.78 | 67.12 |
| mt42eco600ga | U | Matériel auxiliaire pour installation de chauffage avec unité eau-eau pompe à chaleur ecoGEO+ Basic, "ECOFOREST". (matériau) | 1.000 | 750.00 | 750.00 |
| mo005 | h | Compagnon professionnel III/CP2 installateur de climatisation. (main-d'œuvre) | 34.848 | 31.65 | 1102.94 |
| mo104 | h | Ouvrier professionnel II/OP installateur de climatisation. (main-d'œuvre) | 34.848 | 27.24 | 949.26 |
| % | % | Frais de chantier des unités d'ouvrage | 2 % | 11480.04 | 229.60 |
|  |  | Coûts directs |  |  | 11709.64 |
