# Poêle à granulés

- Propriété du fichier: CYPE INGENIEROS, S.A.
- Format: FIEBDC-3/2002
- Devise: EUR
- Coûts indirects: 3.00 %
- Frais généraux: 13.00 %
- Bénéfice: 6.00 %
- TVA: 20.00 %

## T Équipements techniques

### TC ECS et chauffage

#### TCB Biomasse

**TCB010** U Poêle à granulés.
Poêle à granulés étanche, modèle Mónaco "ECOFOREST", efficacité énergétique classe A+ puissance thermique nominale 7,5 kW, rendement 91%, capacité de la trémie 11 kg, consommation de combustible 631 - 1577 g/h, autonomie 17 - 7 h, dimensions 702x200x1090 mm, poids 97 kg, diamètre de sortie des gaz 80 mm, alimentation avec des granulés, des coques d'amendes et des noyaux d'olive, avec foyer en fonte, panier perforé de combustion en acier inoxydable, possibilité d'avoir une sortie de gaz supérieure, arrière ou sur le côté droit, façade décorative en verre trempé couleur noire, vitre de foyer à effet miroir, système d'échange de chaleur sans nettoyage, système de nettoyage du cristal (Vacuum Cleaning System), systèmes de sécurité, réglage automatique du débit d'air de combustion, de l'apport de combustible et du débit d'air de convection, communication via Wi-Fi pour contrôle à distance depuis un smartphone, une tablette ou un PC avec un navigateur internet et système électronique propre de régulation et de contrôle. Comprend les accessoires de connexion au conduit d'évacuation des produits de la combustion, sans inclure ce conduit. Totalement montée et connectée.
Inclut: Implantation du chauffage. Présentation des éléments. Montage du poêle et de ses accessoires. Connexion au conduit d'évacuation.
Critère pour le métré: Nombre d'unités prévues, selon documentation graphique du Projet.
Critère pour le mémoire: On mesurera le nombre d'unités réellement exécutées selon les spécifications du Projet.

| Code | U | Désignation | Quantité | Prix | Montant |
|---|---|---|---|---|---|
| mt38eco005b | U | Poêle à granulés étanche, modèle Mónaco "ECOFOREST", efficacité énergétique classe A+ puissance thermique nominale 7,5 kW, rendement 91%, capacité de la trémie 11 kg, consommation de combustible 631 - 1577 g/h, autonomie 17 - 7 h, dimensions 702x200x1090 mm, poids 97 kg, diamètre de sortie des gaz 80 mm, alimentation avec des granulés, des coques d'amendes et des noyaux d'olive, avec foyer en fonte, panier perforé de combustion en acier inoxydable, possibilité d'avoir une sortie de gaz supérieure, arrière ou sur le côté droit, façade décorative en verre trempé couleur noire, vitre de foyer à effet miroir, système d'échange de chaleur sans nettoyage, système de nettoyage du cristal (Vacuum Cleaning System), systèmes de sécurité, réglage automatique du débit d'air de combustion, de l'apport de combustible et du débit d'air de convection, communication via Wi-Fi pour contrôle à distance depuis un smartphone, une tablette ou un PC avec un navigateur internet et système électronique propre de régulation et de contrôle, selon NF EN 13240. (matériau) | 1.000 | 2295.00 | 2295.00 |
| mt38arc600a | U | Mise en marche et formation au maniement de poêle à granulés. (matériau) | 1.000 | 60.00 | 60.00 |
| mo004 | h | Compagnon professionnel III/CP2 chauffagiste. (main-d'œuvre) | 1.000 | 30.20 | 30.20 |
| mo103 | h | Ouvrier professionnel II/OP chauffagiste. (main-d'œuvre) | 1.000 | 25.99 | 25.99 |
| % | % | Frais de chantier des unités d'ouvrage | 2 % | 2411.19 | 48.22 |
|  |  | Coûts directs |  |  | 2459.41 |
