# Chaudière pour la combustion de granulés

- Propriété du fichier: CYPE INGENIEROS, S.A.
- Format: FIEBDC-3/2002
- Devise: EUR
- Coûts indirects: 3.00 %
- Frais généraux: 13.00 %
- Bénéfice: 6.00 %
- TVA: 20.00 %

## T Équipements techniques

### TC ECS et chauffage

#### TCB Biomasse

**TCB030** U Chaudière pour la combustion de granulés.
Chaudière à granulés, modèle Vap 24 "ECOFOREST", efficacité énergétique classe A++, puissance thermique nominale 24 kW, rendement 93%, Classe 5, couleur grise, capacité de la trémie 54 kg, consommation de combustible 1390 - 5080 g/h, autonomie 39 - 11 h, dimensions 880x883x1522 mm, poids 250 kg, diamètre de sortie des gaz 100 mm, avec échangeur tubulaire, foyer en céramique, système électronique anticondensation, contrôle électronique de la température de sortie, alimentation depuis la trémie par une vis sans fin ou avec un système pneumatique, nettoyage automatique de l'échangeur, systèmes de sécurité, réglage automatique du débit d'air de combustion, de l'apport de combustible et du débit de la pompe de circulation, communication via Wi-Fi pour contrôle à distance depuis un smartphone, une tablette ou un PC avec un navigateur internet, système électronique propre de régulation et de contrôle, pompe de circulation, vase d'expansion, vanne de sécurité nettoyage automatique du panier perforé de combustion et déplacement automatique des cendres dans le caisson mobile à cendres, sans inclure le conduit pour l'évacuation des produits de la combustion. Totalement montée, connectée et mise en marche par l'entreprise installatrice pour le contrôle de son bon fonctionnement.
Inclut: Implantation. Présentation des éléments. Montage de la chaudière et de ses accessoires. Connecté aux réseaux de conduction d'eau, d'assainissement et électrique, et au conduit d'évacuation des produits de la combustion. Mise en marche.
Critère pour le métré: Nombre d'unités prévues, selon documentation graphique du Projet.
Critère pour le mémoire: On mesurera le nombre d'unités réellement exécutées selon les spécifications du Projet.

| Code | U | Désignation | Quantité | Prix | Montant |
|---|---|---|---|---|---|
| mt38eco064b | U | Chaudière à granulés, modèle Vap 24 "ECOFOREST", efficacité énergétique classe A++, puissance thermique nominale 24 kW, rendement 93%, Classe 5, couleur grise, capacité de la trémie 54 kg, consommation de combustible 1390 - 5080 g/h, autonomie 39 - 11 h, dimensions 880x883x1522 mm, poids 250 kg, diamètre de sortie des gaz 100 mm, avec échangeur tubulaire, foyer en céramique, système électronique anticondensation, contrôle électronique de la température de sortie, alimentation depuis la trémie par une vis sans fin ou avec un système pneumatique, nettoyage automatique de l'échangeur, systèmes de sécurité, réglage automatique du débit d'air de combustion, de l'apport de combustible et du débit de la pompe de circulation, communication via Wi-Fi pour contrôle à distance depuis un smartphone, une tablette ou un PC avec un navigateur internet, système électronique propre de régulation et de contrôle, pompe de circulation, vase d'expansion, vanne de sécurité nettoyage automatique du panier perforé de combustion et déplacement automatique des cendres dans le caisson mobile à cendres, selon NF EN 303-5. (matériau) | 1.000 | 5495.00 | 5495.00 |
| mo004 | h | Compagnon professionnel III/CP2 chauffagiste. (main-d'œuvre) | 1.089 | 30.20 | 32.89 |
| mo103 | h | Ouvrier professionnel II/OP chauffagiste. (main-d'œuvre) | 1.089 | 25.99 | 28.30 |
| % | % | Frais de chantier des unités d'ouvrage | 2 % | 5556.19 | 111.12 |
|  |  | Coûts directs |  |  | 5667.31 |
