# Réservoir préfabriqué pour le stockage des granulés

- Propriété du fichier: CYPE INGENIEROS, S.A.
- Format: FIEBDC-3/2002
- Devise: EUR
- Coûts indirects: 3.00 %
- Frais généraux: 13.00 %
- Bénéfice: 6.00 %
- TVA: 20.00 %

## T Équipements techniques

### TC ECS et chauffage

#### TCB Biomasse

**TCB090** U Réservoir préfabriqué pour le stockage des granulés.
Ensemble de réservoir et système automatique d'extraction de granulés, de 1,3x1x1 m et 0,35 t de capacité maximum, modèle Kit Ecosilo Compact 10 "ECOFOREST", avec structure en bois, trémie en toile résistante au rayonnement UV, sans couvercle pour laisser la possibilité de remplissage manuel, vis sans fin de 2 m de longueur, kit d'automatisation de la vis sans fin, avec contrôleur pour le démarrage et l'arrêt du moteur et sonde capacitive pour détection du matériel, et sonde de niveau du réservoir. Totalement monté, connecté et testé.
Inclut: Implantation. Mise en place du réservoir. Connexion au système d'extraction.
Critère pour le métré: Nombre d'unités prévues, selon documentation graphique du Projet.
Critère pour le mémoire: On mesurera le nombre d'unités réellement exécutées selon les spécifications du Projet.

| Code | U | Désignation | Quantité | Prix | Montant |
|---|---|---|---|---|---|
| mt38eco200i | U | Ensemble de réservoir et système automatique d'extraction de granulés, de 1,3x1x1 m et 0,35 t de capacité maximum, modèle Kit Ecosilo Compact 10 "ECOFOREST", avec structure en bois, trémie en toile résistante au rayonnement UV, sans couvercle pour laisser la possibilité de remplissage manuel, vis sans fin de 2 m de longueur, kit d'automatisation de la vis sans fin, avec contrôleur pour le démarrage et l'arrêt du moteur et sonde capacitive pour détection du matériel, et sonde de niveau du réservoir. (matériau) | 1.000 | 1280.00 | 1280.00 |
| mo003 | h | Compagnon professionnel III/CP2 électricien. (main-d'œuvre) | 4.356 | 30.20 | 131.55 |
| mo102 | h | Ouvrier professionnel II/OP électricien. (main-d'œuvre) | 4.356 | 25.99 | 113.21 |
| % | % | Frais de chantier des unités d'ouvrage | 2 % | 1524.76 | 30.50 |
|  |  | Coûts directs |  |  | 1555.26 |
