# Équipement air-eau, pompe à chaleur aérothermique, pour production d'E.C.S

- Propriété du fichier: CYPE Ingenieros S.A.
- Format: FIEBDC-3/2016
- Logiciel: Générateur de prix de la construction. CYPE Ingenieros, S.A.
- Date: 24/10/2024
- Devise: EUR
- Coûts indirects: 3 %
- Frais généraux: 13 %
- Bénéfice: 6 %
- TVA: 20 %

## T Équipements techniques

### TC ECS et chauffage

#### TCL Électricité

**TCL030** U Équipement air-eau, pompe à chaleur aérothermique, pour production d'E.C.S..
Équipement air-eau, pompe à chaleur aérothermique, pour production d'E.C.S., ecoGEO+ Compact 1-6 PRO "ECOFOREST", constitué de pompe à chaleur géothermique, eau-eau, pour production d'E.C.S., pour gaz réfrigérant R-290, modèle ecoGEO+ C2 1-6_230V EH PRO, alimentation monophasée à 230 V, puissance calorifique réglable entre 1 et 6 kW, COP 4,3, dimensions 1804x600x720 mm, avec résistance électrique d'appui, puissance sonore 44 dBA, poids 194 kg, avec compresseur scroll avec technologie Inverter Copeland avec moteur électrique à aimants permanents, contrôle Micro PC Carel, pompes de circulation Wilo à vitesse variable et efficience élevée (classe énergétique A), détendeur électronique Carel, échangeurs à plaques Alfa Laval, ballon d'E.C.S. de 165 litres avec serpentin en acier inoxydable et prise pour recirculation de 3/4" de diamètre, vase d'expansion de 8 l, groupe de sécurité et kit d'isolation acoustique intégral, avec possibilité de connecter en cascade jusqu'à 3 unités et avec possibilité de gérer jusqu'à 4 surpresseurs, pour un circuit direct et deux circuits avec vanne mélangeuse, avec compteur de consommation électrique et compteur d'énergie avec information du rendement instantané, mensuel et annuel, avec deux sondes d'immersion et sonde de température extérieure, puissance calorifique réglée sur 6 kW, et aérotherme d'eau chaude, modèle AU6, pour installation à l'extérieur. Accessoires: jeu de deux supports pour montage mural en tôle d'acier de 4 mm d'épaisseur et jeu de 4 silentblocs. Comprend les éléments antivibratoires de sol. Totalement monté, connecté et mis en marche par l'entreprise installatrice pour le contrôle de son bon fonctionnement.
Inclut: Implantation de l'équipement. Mise en place et fixation de l'équipement et ses accessoires. Connecté aux réseaux de conduction d'eau, électrique et de récupération des condensats. Mise en marche.
Critère pour le métré: Nombre d'unités prévues, selon documentation graphique du Projet.
Critère pour le mémoire: On mesurera le nombre d'unités réellement exécutées selon les spécifications du Projet.

| Code | U | Désignation | Quantité | Prix | Montant |
|---|---|---|---|---|---|
| mt42eco004d | U | Aérotherme d'eau chaude, modèle AU6 "ECOFOREST", avec ventilateur à vitesse variable, dimensions 670x790x500 mm, poids 54 kg. (matériau) | 1 | 1335 | 1335.000 |
| mt42www080 | U | Kit d'amortisseurs antivibration de sol, composé de quatre amortisseurs en caoutchouc, avec leurs vis, écrous et rondelles correspondants. (matériau) | 1 | 8 | 8.000 |
| mt42eco051qb | U | Pompe à chaleur géothermique, eau-eau, pour production d'E.C.S., pour gaz réfrigérant R-290, modèle ecoGEO+ C2 1-6_230V EH PRO "ECOFOREST", alimentation monophasée à 230 V, puissance calorifique réglable entre 1 et 6 kW, COP 4,3, dimensions 1804x600x720 mm, avec résistance électrique d'appui, puissance sonore 44 dBA, poids 194 kg, avec compresseur scroll avec technologie Inverter Copeland avec moteur électrique à aimants permanents, contrôle Micro PC Carel, pompes de circulation Wilo à vitesse variable et efficience élevée (classe énergétique A), détendeur électronique Carel, échangeurs à plaques Alfa Laval, ballon d'E.C.S. de 165 litres avec serpentin en acier inoxydable et prise pour recirculation de 3/4" de diamètre, vase d'expansion de 8 l, groupe de sécurité et kit d'isolation acoustique intégral, avec possibilité de connecter en cascade jusqu'à 3 unités et avec possibilité de gérer jusqu'à 4 surpresseurs, pour un circuit direct et deux circuits avec vanne mélangeuse, avec compteur de consommation électrique et compteur d'énergie avec information du rendement instantané, mensuel et annuel, avec deux sondes d'immersion et sonde de température extérieure. (matériau) | 1 | 10430 | 10430.000 |
| mt42eco540a | U | Jeu de deux supports pour montage mural en tôle d'acier de 4 mm d'épaisseur et jeu de 4 silentblocs, "ECOFOREST". (matériau) | 1 | 120 | 120.000 |
| % | % | Frais de chantier des unités d'ouvrage | 2 % | 11893.000 | 237.860 |
|  |  | Coûts directs |  |  | 12130.860 |

## Ressources

**mt42eco051qb** U Pompe à chaleur géothermique
Données techniques: Coût énergétique 8475.227 MJ; Émission de CO2 498.612 kg
Déchets:
- emballage: re150101 Emballages en papier et en carton. (composant de déchet); quantité 3.252 kg; Code CED 15 01 01; Masse de l'élément 1 kg; Volume 0.001333 m3
- emballage: re170201 Bois. (composant de déchet); quantité 0.739 kg; Code CED 17 02 01; Masse de l'élément 1 kg; Volume 0.000909 m3
